# Bauseitige Anfrage
Angebotsaufforderung (GAEB DA XML 3.2, DA83)
Währung: EUR
Erstellt mit: AVAPLAN, AVAPLAN win64bit 23.2.2.3201, 30.09.2026

## Lieferung und Montage von Parkscheinauto
Datum: 12.08.2026
EP-Anteile: Löhne; Stoffe; Geräte; Sonstiges

### Abschnitt 1

#### Titel 1.1 Lieferung und Montage von Parkscheinautomaten

**1.1.1 Parkscheinautomat**
Parkscheinautomat
gemäß
Lieferbeschreibung
Menge: 60,000 Stck

**1.1.2 Schulungsleistungen**
Schulung Technik und
Managementsystem gemäß
Lieferbeschreibung
Menge: 3,000 d

**1.1.3 Service Datenfernübertragung**
Service  Datenfernübertragung
Monatspauschale pro Automat
gemäß Lieferbeschreibung, 60
Automaten X 48 Monate=2.880
Einheiten
Menge: 2880,000 Stck
